# Liefer- u. Dienstleist. Rauchwarnmelder SDWO
Angebotsaufforderung (GAEB DA XML 3.3, DA83)
Projekt: VOEK-264-26
Projektbezeichnung: Liefer-  u. Dienstleist. Rauchwarnmelder SDWO
Währung: EUR
Nebenangebote zugelassen: ja
Auftraggeber: Bundesanstalt für Immobilienaufgaben, - Anstalt des öffentlichen Rechts -, Ellerstrasse 56, 53119 Bonn, D, Ansprechpartner Mustermann, Telefon 0228 37787 0, E-Mail info@bundesimmobilien.de, USt-IdNr. 12345; Debitorennummer: 11111
Erstellt mit: GXML Toolbox V3.3 R20230829, iTWO_64 V24.0.667, 17.08.2026

## Titelblatt
OBJEKT:  REGIONALBEREICH SÜD - SPARTE WOHNEN
  WIRTSCHAFTSEINHEITEN IM BUNDESLAND BADEN-WÜRTTEMBEREG

DV-NR.: AG : VOEK 264 - 26

  Los 2  SDWO 1020
  Serviceteam Freiburg

L E I S T U N G S V E R Z E I C H N I S  MIT  L E I S T U N G S B E SC H R E I B U N G

  ANLAGE  B - 02  ZUM  VERTRAG

LEISTUNGEN:  Demontage, Lieferung, Inbetriebnahme, Entsorgung und Instandhaltung von Funkrauchwarnmeldern

  BUNDESANSTALT FÜR IMMOBILIENAUFGABEN
  SPARTE WOHNEN
  SDWO 1020

BIETER:

NAME (FIRMENSTEMPEL), ADRESSE, TEL.

AUFTRAGGEBERIN :BUNDESANSTALT FÜR IMMOBILIENAUFGABEN
  ANSTALT DES ÖFFENTLICHEN RECHTS
  VERTRETEN DURCH DEN VORSTAND
  ELLERSTRAßE 53, 53119 BONN

VERDINGUNGSSTELLE:
  BUNDESANSTALT FÜR IMMOBILIENAUFGABEN
  STABSBEREICH EINKAUf
  ABTEILUNG 1
  FASANENSTRAßE 87, 10623 BERLIN

## Los 2: Wartung, Inspektion RWM_SDWO 1020_Freiburg
Datum: 17.08.2026

*Hinweis: Vorbemerkungen*
1. Vorbemerkungen

Mit dieser Ausschreibung soll eine fachgerechte Leistungserbringung zu wirtschaftlich günstigen Konditionen sichergestellt werden.

Stellt der Bieter fest, dass seiner Meinung nach eine Leistung nicht eindeutig oder unvollständig beschrieben wurde, ist er verpflichtet, rechtzeitig vor Abgabe des Angebotes, seine Bedenken über die e- Vergabe -Plattform mitzuteilen. Nimmt er diese Möglichkeit nicht in Anspruch, besteht nach Erhalt des Zuschlages kein weiterer, über die bezuschlagten Einheitspreise hinausgehender Anspruch auf Vergütung.

1.1 Vorbemerkungen zur Leistungsbeschreibung

Für den Datenaustausch von Leistungsverzeichnissen nach GAEB (Datenart 83 Angebotsanforderung, Datenart 84 Angebotsabgabe), gilt folgendes: Leistungsverzeichnisse [DA 83 (Angebotsanforderung)] sind den Vergabeunterlagen beigefügt.

Bei Angebotsabgabe neben der Schriftform des Angebotes nach Möglichkeit bitte auch einen Datenträger nach DA 84 (Angebotsabgabe) beifügen.
Auch bei erfolgtem Datenaustausch nach GAEB bleibt die Schriftform immer Vertragsgrundlage.
Punktfolgen in den Beschreibungen des Leistungs- verzeichnisses sind unbedingt vom Bieter auszufüllen (auch geforderte Hersteller-/Typangaben), sofern nicht von der AG vorgegeben.
Fragen und Auskünfte zur Ausschreibung und zum Leistungs- verzeichnis sind nur über die e-Vergabe-Plattform (www.evergabe.de) möglich.
Nähere Informationen sind der Anlage A-01 zum Angebots- aufforderungsschreiben, den Bewerbungsbedingungen zu entnehmen.

2. Hinweis zur Kalkulation:

Sofern nicht jeweils etwas anderes vorgegeben ist, handelt es sich bei den Preispositionen um einen Jahressatz.
Für diese Funktionseinheiten sind alle zur Funktion gehörigen Teile und alles notwendige Zubehör, welches für einen Anlagenbetrieb gemäß Leistungsbeschreibung notwendig ist, als Kalkulationsgrundlage anzusetzen.

Da nicht jedes zur Funktion zugehörige Teil aufgezählt werden kann, sind grundsätzlich alle Kalkulationen auf der Basis durchzuführen, dass der pauschale Jahrespreis immer für die vollständigen und funktionsfähigen Funktionseinheiten mit allen funktionswichtigen Teilen, allem Zubehör und allen zum Betrieb notwendigen peripheren Installationen die Basis für die
Kalkulation darstellen und in den angebotenen Leistungen inbegriffen sind.

Die Bestandsübersicht Anlage C-03a dokumentiert die Aufteilung der Rauchmelder in den Mietwohnungen der Wirtschaftseinheiten.

Die Stückzahlen der technischen Anlagen wurden nach besten Wissen und Gewissen ermittelt und unterliegen einer ständigen Veränderung.

In Einzelfällen können die Stückzahlen nach oben oder nach unten abweichen, dies berechtigt jedoch nicht zu Änderungen des pauschalen Einzelpreises.

Die Abrechnungen für die Wartungsdienstleistungen erfolgen grundsätzlich pro Wirtschaftseinheit.

Bei der Rechnungslegung ist die tatsächlich erbrachte Leistung abzurechnen.

3 . Sonstiges - Bedarfspositionen

Bei denen im Leistungsverzeichnis angegebenen Bedarfs- positionen besteht generell nur Anspruch auf Vergütung nach gesonderter Beauftragung in Schriftform durch die Auftraggeberin (AG) und einen, zusammen mit der Rechnung eingereichten und bestätigten Leistungsnachweis.

Ein pauschaler Anspruch auf Abrechnung besteht nicht!

### 1 Demontage, Lieferung und Montage und Inbetriebnahme - einmalig im ersten Vertragsjahr

*Hinweis: Umfang der Dienstleistung*
Den konkreten Umfang der Arbeiten beschreibt die Leistungsbeschreibung.

Los 2 umfasst 9.163 Rauchwarnmelder.

Diese Position Demontage, Lieferung und Montage und Inbetriebnahme fällt in der Vertragslaufzeit einmalig im ersten Vertragsjahr an.

angebotenes RWM- Fabrikat:
'....................................................'

angebotener  RWM-Typ:

'....................................................'

Der Einheitspreis enthält:

-  die Demontage der aktuell verbauten RWM,
-  die Anschaffung, Lieferung, Montage, Inbetriebnahme der RWM der Bauweise C sowie die dazugehörenden (Funk) Module und derenen Lieferungen entsprechend der Leistungsbeschreibung,
-  die Arbeitsmittel, Hilfsmittel und Hillfsstoffe,
-  die Kosten für An-und Abfahrten,
-  die Aufwendungen (zeitlich und finanziell) für die Dokumentationen,
-  die Aufwendungen für die Einweisung der Mieter,
-  die Aufwendungen (zeitlich und finanziell) für die Übergabeprotokolle.

#### 1.1 Position 1 - Bad Säckingen

**1.1.10 WE 136109**
Rheinbrückstraße 46  4 Stck
Menge: 4,000 Stck

**1.1.20 WE 136141**
Rheinbrückstraße 45  8 Stck
Menge: 8,000 Stck

**1.1.30 WE 136142**
Zehringer Straße  14 Stck
Menge: 14,000 Stck

**1.1.40 WE 136146**
Friedrichstraße 3  16 Stck
Friedrichstraße 5  18 Stck
Menge: 34,000 Stck

#### 1.2 Position 2 - Breisach

**1.2.10 WE 146892**
Isenbergstraße 6  32 Stck
Isenbergstraße 8  32 Stck
Isenbergstraße 10  20 Stck
Isenbergstraße 12  32 Stück

Leistungsbeginn 01.02.2029
zusätzlich  480 Stck
Menge: 596,000 Stck

#### 1.3 Position 3 - Freiburg im Breisgau

**1.3.10 WE 135955**
Belchenstraße 4  122 Stck
Menge: 122,000 Stck

**1.3.20 WE 135956**
Belchenstraße 6  122 Stck
Menge: 122,000 Stck

**1.3.30 WE 135999**
Drei-Ähren-Straße 1, 3  78 Stck
Menge: 78,000 Stck

**1.3.40 WE 136001**
Blauenstraße 7, 9  193 Stck
Menge: 193,000 Stck

**1.3.50 WE 136002**
Blauenstraße 10  112 Stck
Menge: 112,000 Stck

**1.3.60 WE 136003**
Blauenstraße 20  112 Stck
Menge: 112,000 Stck

**1.3.70 WE 136004**
Blauenstraße 30  113 Stck
Menge: 113,000 Stck

**1.3.80 WE 136005**
Blauenstraße 12, 14, 16, 18 128 Stck
Menge: 128,000 Stck

**1.3.90 WE 136006**
Blauenstraße 22, 24, 26, 28 126 Stck
Menge: 126,000 Stck

**1.3.100 WE 136007**
Belchenstraße 9, 11  70 Stck
Menge: 70,000 Stck

**1.3.110 WE 136008**
Belchenstraße 13, 15  73 Stck
Menge: 73,000 Stck

**1.3.120 WE 136009**
Belchenstraße 17, 19  76 Stck
Menge: 76,000 Stck

**1.3.130 WE 136010**
Belchenstraße 21, 23  70Stck
Menge: 70,000 Stck

**1.3.140 WE 136011**
Belchenstraße 25, 27  76 Stck
Menge: 76,000 Stck

**1.3.150 WE 136012**
Matthias-Grünewald-Straße 27  20 Stck
Menge: 20,000 Stck

**1.3.160 WE 136018**
Otto-Wels-Straße 6  51 Stck

Leistungsbeginn  01.10.2029
zusätzlich  80 Stck
Menge: 131,000 Stck

**1.3.170 WE 136019**
Otto-Wels-Straße 10  46 Stck
Menge: 46,000 Stck

**1.3.180 WE 136020**
Otto-Wels-Straße 12  47 Stck
Menge: 47,000 Stck

**1.3.190 WE 136021**
Otto-Wels-Straße 14  47 Stck
Menge: 47,000 Stck

**1.3.200 WE 136022**
Otto-Wels-Straße 16  43 Stck
Menge: 43,000 Stck

**1.3.210 WE 136023**
Otto-Wels-Straße 18  44 Stck
Menge: 44,000 Stck

**1.3.220 WE 136030**
August-Ganther-Straße 5  20 Stck

Leistungsbeginn  01.04.2028
zusätzlich  40 Stck
Menge: 60,000 Stck

**1.3.230 WE 136031**
August-Ganther-Straße 7  24 Stck

Leistungsbeginn  01.04.2028
zusätzlich  40 Stck
Menge: 64,000 Stck

**1.3.240 WE 136046**
Lehener Straße 14  104 Stck
Menge: 104,000 Stck

**1.3.250 WE 136047**
Feldbergstraße 19, 21  69 Stck
Menge: 69,000 Stck

**1.3.260 WE 136048**
Feldbergstraße 23, 25  48 Stck
Menge: 48,000 Stck

**1.3.270 WE 136050**
Colmarer Straße 2, 4  82 Stck
Menge: 47,000 Stck

**1.3.280 WE 136055**
Colmarer Straße 2, 4  82 Stck
Menge: 82,000 Stck

**1.3.290 WE 136056**
Kreuzstraße 3, 5  530 Stck
Menge: 530,000 Stck

**1.3.300 WE 136057**
Feldbergstraße 7, 9  70 Stck
Menge: 70,000 Stck

**1.3.310 WE 136058**
Colmarer Straße 13, 15  95 Stck
Menge: 95,000 Stck

**1.3.320 WE 136059**
Feldbergstraße 7, 9  70 Stck
Menge: 59,000 Stck

**1.3.330 WE 136060**
Feldbergstraße 7, 9  70 Stck
Menge: 104,000 Stck

**1.3.340 WE 136061**
Feldbergstraße 11, 13  69 Stck
Menge: 69,000 Stck

**1.3.350 WE 136062**
Feldbergstraße 15, 17  70 Stck
Menge: 70,000 Stck

**1.3.360 WE 136067**
Feldbergstraße 26, 28  56 Stck
Menge: 56,000 Stck

**1.3.370 WE 136068**
Feldbergstraße 30,32  54 Stck
Menge: 54,000 Stck

**1.3.380 WE 136070**
Feldbergstraße 31, 33  54 Stck
Menge: 54,000 Stck

**1.3.390 WE 136071**
Feldbergstraße 35, 37  54 Stck
Menge: 54,000 Stck

**1.3.400 WE 136072**
Runzstraße 5, 7  105 Stck
Menge: 105,000 Stck

**1.3.410 WE 136073**
Runzstraße 9, 11  108 Stck
Menge: 108,000 Stck

**1.3.420 WE 136074**
Händelstraße 30  19 Stck
Menge: 19,000 Stck

**1.3.430 WE 136075**
Otto-Wels-Straße 4  47 Stck
Menge: 47,000 Stck

**1.3.440 WE 136076**
Otto-Wels-Straße 8  53 Stck
Menge: 53,000 Stck

**1.3.450 WE 136079**
August-Ganther-Straße 9  24 Stck

Leistungsbeginn 01.04.2028
zusätzlich  40 Stck
Menge: 64,000 Stck

**1.3.460 WE 136080**
Schubertstraße 15  22 Stck
Menge: 22,000 Stck

**1.3.470 WE 136081**
Schubertstraße 15a  24 Stck
Menge: 24,000 Stck

**1.3.480 WE 136086**
Matthias-Grünewald-Straße 25  22 Stck
Menge: 22,000 Stck

**1.3.490 WE 135675**
Klein-Eschholz

Leistungsbeginn  01.11.2028400 Stck
Menge: 400,000 Stck

**1.3.500 WE 151159**
Roßhaldeweg 1, 3, 5, 7, 9  190 Stck
Menge: 190,000 Stck

#### 1.4 Position 4 - Grenzach-Wyhlen

**1.4.10 WE 136123**
Hörnle 74, 76, 78, 80, 82, 84  37 Stck
Menge: 37,000 Stck

**1.4.20 WE 136124**
Markgrafenstraße 42  22 Stck
Menge: 22,000 Stck

**1.4.30 WE 136125**
Inzlinger Straße 30, 31  38 Stck
Menge: 38,000 Stck

**1.4.40 WE 136126**
Ritterstraße 15, 17  18 Stck
Menge: 18,000 Stck

**1.4.50 WE 136128**
Talstraße 1  22 Stck
Menge: 22,000 Stck

**1.4.60 WE 136400**
Hörnle 79, 72  12 Stck
Menge: 12,000 Stck

#### 1.5 Position 5 - Inzlingen

**1.5.10 WE 136118**
Auf der Neusetze 5, 9  29 Stck
Menge: 29,000 Stck

**1.5.20 WE 136120**
Riehenstraße 118  17 Stck
Menge: 17,000 Stck

**1.5.30 WE 136121**
Riehenstraße 126  8 Stck
Menge: 8,000 Stck

**1.5.40 WE 136122**
Riehenstraße 128  20 Stck
Menge: 20,000 Stck

#### 1.6 Position 6 - Küssaberg-Rheinheim

**1.6.10 WE 136029**
Rathausring 9  13 Stck
Menge: 13,000 Stck

#### 1.7 Position 7 - Lörrach

**1.7.10 WE 136102**
Maienbühlweg 11, 13  12 Stck
Menge: 12,000 Stck

**1.7.20 WE 136103**
Basler Straße 2a  33 Stck
Menge: 33,000 Stck

**1.7.30 WE 136104**
Basler Straße 2b  35 Stck
Menge: 35,000 Stck

**1.7.40 WE 136148**
Maienbühlweg 7, 9  11 Stck
Menge: 11,000 Stck

**1.7.50 WE 136159**
Wölblinstraße  19 Stck
Menge: 19,000 Stck

#### 1.8 Position 8 - Müllheim

**1.8.10 WE 136166**
Senfbodenweg 2, 4  36 Stck
Menge: 36,000 Stck

**1.8.20 WE 136167**
Moltkestraße 7  5 Stck
Menge: 5,000 Stck

**1.8.30 WE 136169**
Frankenstraße 9, 11  88 Stck
Menge: 88,000 Stck

**1.8.40 WE 136170**
Schwarzwaldstraße 9  31 Stck
Menge: 31,000 Stck

**1.8.50 WE 136172**
Frankenstraße 13, 15  91 Stck
Menge: 91,000 Stck

**1.8.60 WE 136173**
Frankenstraße 21  54 Stck

Leistungsbeginn  01.10.2028
zusätzlich  50 Stck
Menge: 104,000 Stck

**1.8.70 WE 136174**
Wehrgasse 28  27 Stck
Menge: 27,000 Stck

**1.8.80 WE 136177**
Frankenstraße 17, 19  68 Stck

Leistungsbeginn  01.10.2028
zusätzlich  62 Stck
Menge: 130,000 Stck

**1.8.90 WE 136178**
Bärenfelsstraße 11, 13  92 Stck  Frankenstraße 8, 10  92 Stck
Menge: 184,000 Stck

**1.8.100 WE 136179**
Schillerstraße 57, 59  48 Stck
Menge: 48,000 Stck

**1.8.110 WE 136180**
Frankenstraße 12, 14, 16, 18158 Stck

Leistungsbeginn  01.10.2028
zusätzlich  32 Stck
Menge: 190,000 Stck

**1.8.120 WE 150629**
Belchenstraße 1, 2, 2a, 2b, 3,  4, 4a, 4b297 Stck  Vogesenstraße 2, 4, 6, 6a, 8193 Stck  Zielbergstraße 2, 2a, 2b, 4215 Stck  Wehrgasse15, 17, 19, 19a, 21, 23, 25328 Stck
Menge: 1033,000 Stck

#### 1.9 Position 9 - Rheinfelden (Baden)

**1.9.10 WE 136149**
Basler Straße 18  33 Stck
Menge: 33,000 Stck

#### 1.10 Position 10 - Weil am Rhein

**1.10.10 WE 136095**
Zollstraße 6  19 Stck

Leistungsbeginn 01.10.2029
zusätzlich  720 Stck
Menge: 739,000 Stck

**1.10.20 WE 136096**
Zollstraße 8  16 Stck
Menge: 16,000 Stck

**1.10.30 WE 136097**
Zollstraße 10  18 Stck
Menge: 18,000 Stck

**1.10.40 WE 136098**
Zollstraße 12  26 Stck
Menge: 26,000 Stck

**1.10.50 WE 136099**
Gartenstraße 45  6 Stck
Menge: 6,000 Stck

**1.10.60 WE 136100**
Marksteinweg 6, 8, 10  16 Stck
Menge: 16,000 Stck

**1.10.70 WE 136105**
Mooswaldstraße 1, 3, 5, 7, 9, 11,  13, 15, 17
  71 Stck
Menge: 71,000 Stck

**1.10.80 WE 136106**
Friedrichstraße 58, 60, 62  23 Stck
Menge: 23,000 Stck

**1.10.90 WE 136107**
Hebelstraße 2  37 Stck
Menge: 37,000 Stck

**1.10.100 WE 136112**
Bühlstraße 3, 5, 7, 9  27 Stck
Menge: 27,000 Stck

**1.10.110 WE 136113**
Schillerstraße 14, 16  59 Stck
Menge: 59,000 Stck

**1.10.120 WE 136115**
Hauptstraße 11  10 Stck
Menge: 10,000 Stck

**1.10.130 WE 136116**
Hauptstraße 13  10 Stck
Menge: 10,000 Stck

**1.10.140 WE 136117**
Im Winkel 12  26 Stck
Menge: 26,000 Stck

**1.10.150 WE 136130**
Fichtenstraße 1, 3, 5, 7, 9, 11, 13, 15, 17, 19, 21, 23, 25, 27, 29
  141 Stck
Menge: 141,000 Stck

**1.10.160 WE 136131**
Gartenstraße 30, 32  14 Stck
Menge: 14,000 Stck

**1.10.170 WE 136133**
Hebelstraße 9, 11  22 Stck
Menge: 22,000 Stck

**1.10.180 WE 136134**
Schillerstraße 4a, 4b, 4c, 4d, 6a, 6b, 6c, 6d, 8a, 8b, 8c, 8d,10a, 10b, 10c, 10d, 12a, 12b, 12c, 12d
  154 Stck
Menge: 154,000 Stck

**1.10.190 WE 136136**
Elsässer Straße 10  77 Stck
Menge: 77,000 Stck

**1.10.200 WE 136138**
Hauptstraße 7  24 Stck
Menge: 24,000 Stck

**1.10.210 WE 136139**
Hauptstraße 9  9 Stck
Menge: 9,000 Stck

**1.10.220 WE 136161**
Bahnweg 5  12 Stck
Menge: 12,000 Stck

#### 1.11 Position 11 - Waldshut-Tiengen

**1.11.10 WE 136025**
Bergstraße 5  32 Stck
Menge: 32,000 Stck

### 2 Instandhaltung (Wartung, Instandsetzung) der montierten RWM

*Hinweis: Umfang der Dienstleistung*
Den konkreten Wartungsumfang sowie den gegebenenfalls erforderlichen Reinigungsumfang beschreibt die Leistungs- beschreibung.

Es sind die jährlichen Kosten zu kalkulieren.

angebotenes Funk- und Datenübertragungsverfahren:

'....................................................'

Der Einheitspreis für Instandhaltung (Wartung, Instandsetzung) enthält:

-  erstmalig 12 Monate nach Abnahme der Montage der RWM / des Zubehörs und dann wiederkehrend die Inspektion (Ferninspektion) gemäß Ziffern 6.2.2 und 6.2.3.3 der DIN 1475-1.2018-12  durchzuführen,

-  die Wartung

-  die Instandsetzung
  gemäß der Leistungsbeschreibung

-  die Arbeitsmittel, Hilfsmittel und Hillfsstoffe,

-  die Kosten für An-und Abfahrten.

-  die Kosten für erforderliche Rauchmelderwechsel

  Für notwendige Instandsetzungsarbeiten, gemäß der vereinbarten Gewährleistung über den gesamten Vertragszeitraum, ist  von einem jährlichen Umfang von 1 % desRauchmelderbestandes auszugehen.

#### 2.1 Position 1 - Bad Säckingen

**2.1.10 WE 136109**
Rheinbrückstraße 46  4 Stck
Menge: 4,000 Stck

**2.1.20 WE 136141**
Rheinbrückstraße 45  8 Stck
Menge: 8,000 Stck

**2.1.30 WE 136142**
Zehringer Straße  14 Stck
Menge: 14,000 Stck

**2.1.40 WE 136146**
Friedrichstraße 3  16 Stck
Friedrichstraße 5  18 Stck
Menge: 34,000 Stck

#### 2.2 Position 2 - Breisach

**2.2.10 WE 146892**
Isenbergstraße 6  32 Stck
Isenbergstraße 8  32 Stck
Isenbergstraße 10  20 Stck
Isenbergstraße 12  32 Stück

Leistungsbeginn  01.02.2029
zusätzlich  480 Stck
Menge: 596,000 Stck

#### 2.3 Position 3 - Freiburg im Breisgau

**2.3.10 WE 135955**
Belchenstraße 4  122 Stck
Menge: 122,000 Stck

**2.3.20 WE 135956**
Belchenstraße 6  122 Stck
Menge: 122,000 Stck

**2.3.30 WE 135999**
Drei-Ähren-Straße 1, 3  78 Stck
Menge: 78,000 Stck

**2.3.40 WE 136001**
Blauenstraße 7, 9  193 Stck
Menge: 193,000 Stck

**2.3.50 WE 136002**
Blauenstraße 10  112 Stck
Menge: 112,000 Stck

**2.3.60 WE 136003**
Blauenstraße 20  112 Stck
Menge: 112,000 Stck

**2.3.70 WE 136004**
Blauenstraße 30  113 Stck
Menge: 113,000 Stck

**2.3.80 WE 136005**
Blauenstraße 12, 14, 16, 18 128 Stck
Menge: 128,000 Stck

**2.3.90 WE 136006**
Blauenstraße 22, 24, 26, 28 126 Stck
Menge: 126,000 Stck

**2.3.100 WE 136007**
Belchenstraße 9, 11  70 Stck
Menge: 70,000 Stck

**2.3.110 WE 136008**
Belchenstraße 13, 15  73 Stck
Menge: 73,000 Stck

**2.3.120 WE 136009**
Belchenstraße 17, 19  76 Stck
Menge: 76,000 Stck

**2.3.130 WE 136010**
Belchenstraße 21, 23  70Stck
Menge: 70,000 Stck

**2.3.140 WE 136011**
Belchenstraße 25, 27  76 Stck
Menge: 76,000 Stck

**2.3.150 WE 136012**
Matthias-Grünewald-Straße 27  20 Stck
Menge: 20,000 Stck

**2.3.160 WE 136018**
Otto-Wels-Straße 6  51 Stck

Leistungsbeginn  01.10.2029
zusätzlich  80 Stck
Menge: 131,000 Stck

**2.3.170 WE 136019**
Otto-Wels-Straße 10  46 Stck
Menge: 46,000 Stck

**2.3.180 WE 136020**
Otto-Wels-Straße 12  47 Stck
Menge: 47,000 Stck

**2.3.190 WE 136021**
Otto-Wels-Straße 14  47 Stck
Menge: 47,000 Stck

**2.3.200 WE 136022**
Otto-Wels-Straße 16  43 Stck
Menge: 43,000 Stck

**2.3.210 WE 136023**
Otto-Wels-Straße 18  44 Stck
Menge: 44,000 Stck

**2.3.220 WE 136030**
August-Ganther-Straße 5  20 Stck

Leistungsbeginn 01.04.2028
zusätzlich  40 Stck
Menge: 60,000 Stck

**2.3.230 WE 136031**
August-Ganther-Straße 7  24 Stck

Leistungsbeginn 01.04.2028
zusätzlich  40 Stck
Menge: 64,000 Stck

**2.3.240 WE 136046**
Lehener Straße 14  104 Stck
Menge: 104,000 Stck

**2.3.250 WE 136047**
Feldbergstraße 19, 21  69 Stck
Menge: 69,000 Stck

**2.3.260 WE 136048**
Feldbergstraße 23, 25  48 Stck
Menge: 48,000 Stck

**2.3.270 WE 136050**
Feldbergstraße 27, 29  47 Stck
Menge: 47,000 Stck

**2.3.280 WE 136055**
Colmarer Straße 13, 15  82 Stck
Menge: 82,000 Stck

**2.3.290 WE 136056**
Kreuzstraße 3, 5  530 Stck
Menge: 530,000 Stck

**2.3.300 WE 136057**
Feldbergstraße 7, 9  70 Stck
Menge: 70,000 Stck

**2.3.310 WE 136058**
Colmarer Straße 13, 15  95 Stck
Menge: 95,000 Stck

**2.3.320 WE 136059**
Feldbergstraße 9  59 Stck
Menge: 59,000 Stck

**2.3.330 WE 136060**
Kreuzstraße 1  104 Stck
Menge: 104,000 Stck

**2.3.340 WE 136061**
Feldbergstraße 11, 13  69 Stck
Menge: 69,000 Stck

**2.3.350 WE 136062**
Feldbergstraße 15, 17  70 Stck
Menge: 70,000 Stck

**2.3.360 WE 136067**
Feldbergstraße 26, 28  56 Stck
Menge: 56,000 Stck

**2.3.370 WE 136068**
Feldbergstraße 30,32  54 Stck
Menge: 54,000 Stck

**2.3.380 WE 136070**
Feldbergstraße 31, 33  54 Stck
Menge: 54,000 Stck

**2.3.390 WE 136071**
Feldbergstraße 35, 37  54 Stck
Menge: 54,000 Stck

**2.3.400 WE 136072**
Runzstraße 5, 7  105 Stck
Menge: 105,000 Stck

**2.3.410 WE 136073**
Runzstraße 9, 11  108 Stck
Menge: 108,000 Stck

**2.3.420 WE 136074**
Händelstraße 30  19 Stck
Menge: 19,000 Stck

**2.3.430 WE 136075**
Otto-Wels-Straße 4  47 Stck
Menge: 47,000 Stck

**2.3.440 WE 136076**
Otto-Wels-Straße 8  53 Stck
Menge: 53,000 Stck

**2.3.450 WE 136079**
August-Ganther-Straße 9  24 Stck

Leistungsbeginn  01.04.2028
zusätzlich  40 Stck
Menge: 64,000 Stck

**2.3.460 WE 136080**
Schubertstraße 15  22 Stck
Menge: 22,000 Stck

**2.3.470 WE 136081**
Schubertstraße 15a  24 Stck
Menge: 24,000 Stck

**2.3.480 WE 136086**
Matthias-Grünewald-Straße 25  22 Stck
Menge: 22,000 Stck

**2.3.490 WE 135675**
Klein-Eschholz

Leistungsbeginn  01.11.2028400 Stck
Menge: 400,000 Stck

**2.3.500 WE 151159**
Roßhaldeweg 1, 3, 5, 7, 9  190 Stck
Menge: 190,000 Stck

#### 2.4 Position 4 - Grenzach-Wyhlen

**2.4.10 WE 136123**
Hörnle 74, 76, 78, 80, 82, 84  37 Stck
Menge: 37,000 Stck

**2.4.20 WE 136124**
Markgrafenstraße 42  22 Stck
Menge: 22,000 Stck

**2.4.30 WE 136125**
Inzlinger Straße 30, 31  38 Stck
Menge: 38,000 Stck

**2.4.40 WE 136126**
Ritterstraße 15, 17  18 Stck
Menge: 18,000 Stck

**2.4.50 WE 136128**
Talstraße 1  22 Stck
Menge: 22,000 Stck

**2.4.60 WE 136400**
Hörnle 79, 72  12 Stck
Menge: 12,000 Stck

#### 2.5 Position 5 - Inzlingen

**2.5.10 WE 136118**
Auf der Neusetze 5, 9  29 Stck
Menge: 29,000 Stck

**2.5.20 WE 136120**
Riehenstraße 118  17 Stck
Menge: 17,000 Stck

**2.5.30 WE 136121**
Riehenstraße 126  8 Stck
Menge: 8,000 Stck

**2.5.40 WE 136122**
Riehenstraße 128  20 Stck
Menge: 20,000 Stck

#### 2.6 Position 6 - Küssaberg-Rheinheim

**2.6.10 WE 136029**
Rathausring 9  13 Stck
Menge: 13,000 Stck

#### 2.7 Position 7 - Lörrach

**2.7.10 WE 136102**
Maienbühlweg 11, 13  12 Stck
Menge: 12,000 Stck

**2.7.20 WE 136103**
Basler Straße 2a  33 Stck
Menge: 33,000 Stck

**2.7.30 WE 136104**
Basler Straße 2b  35 Stck
Menge: 35,000 Stck

**2.7.40 WE 136148**
Maienbühlweg 7, 9  11 Stck
Menge: 11,000 Stck

**2.7.50 WE 136159**
Wölblinstraße  19 Stck
Menge: 19,000 Stck

#### 2.8 Position 8 - Müllheim

**2.8.10 WE 136166**
Senfbodenweg 2, 4  36 Stck
Menge: 36,000 Stck

**2.8.20 WE 136167**
Moltkestraße 7  5 Stck
Menge: 5,000 Stck

**2.8.30 WE 136169**
Frankenstraße 9, 11  88 Stck
Menge: 88,000 Stck

**2.8.40 WE 136170**
Schwarzwaldstraße 9  31 Stck
Menge: 31,000 Stck

**2.8.50 WE 136172**
Frankenstraße 13, 15  91 Stck
Menge: 91,000 Stck

**2.8.60 WE 136173**
Frankenstraße 21  54 Stck

Leistungsbeginn 01.10.2028
zusätzlich  50 Stck
Menge: 104,000 Stck

**2.8.70 WE 136174**
Wehrgasse 28  27 Stck
Menge: 27,000 Stck

**2.8.80 WE 136177**
Frankenstraße 17, 19  68 Stck

Leistungsbeginn  01.10.2028
zusätzlich:  62 Stck
Menge: 130,000 Stck

**2.8.90 WE 136178**
Bärenfelsstraße 11, 13  92 Stck  Frankenstraße 8, 10  92 Stck
Menge: 184,000 Stck

**2.8.100 WE 136179**
Schillerstraße 57, 59  48 Stck
Menge: 48,000 Stck

**2.8.110 WE 136180**
Frankenstraße 12, 14, 16, 18158 Stck

Leistungsbeginn  01.10.2028
zusätzlich  32 Stck
Menge: 190,000 Stck

**2.8.120 WE 150629**
Belchenstraße 1, 2, 2a, 2b, 3,  4, 4a, 4b
  297 Stck  Vogesenstraße 2, 4, 6, 6a, 8193 Stck  Zielbergstraße 2, 2a, 2b, 4215 Stck  Wehrgasse15, 17, 19, 19a, 21, 23, 25
  328 Stck
Menge: 1033,000 Stck

#### 2.9 Position 9 - Rheinfelden (Baden)

**2.9.10 WE 136149**
Basler Straße 18  33 Stck
Menge: 33,000 Stck

#### 2.10 Position 10 - Weil am Rhein

**2.10.10 WE 136095**
Zollstraße 6  19 Stck

Leistungsbeginn  01.10.2029
zusätzlich  720 Stck
Menge: 739,000 Stck

**2.10.20 WE 136096**
Zollstraße 8  16 Stck
Menge: 16,000 Stck

**2.10.30 WE 136097**
Zollstraße 10  18 Stck
Menge: 18,000 Stck

**2.10.40 WE 136098**
Zollstraße 12  26 Stck
Menge: 26,000 Stck

**2.10.50 WE 136099**
Gartenstraße 45  6 Stck
Menge: 6,000 Stck

**2.10.60 WE 136100**
Marksteinweg 6, 8, 10  16 Stck
Menge: 16,000 Stck

**2.10.70 WE 136105**
Mooswaldstraße 1, 3, 5, 7, 9, 11,  13, 15, 17
  71 Stck
Menge: 71,000 Stck

**2.10.80 WE 136106**
Friedrichstraße 58, 60, 62  23 Stck
Menge: 23,000 Stck

**2.10.90 WE 136107**
Hebelstraße 2  37 Stck
Menge: 37,000 Stck

**2.10.100 WE 136112**
Bühlstraße 3, 5, 7, 9  27 Stck
Menge: 27,000 Stck

**2.10.110 WE 136113**
Schillerstraße 14, 16  59 Stck
Menge: 59,000 Stck

**2.10.120 WE 136115**
Hauptstraße 11  10 Stck
Menge: 10,000 Stck

**2.10.130 WE 136116**
Hauptstraße 13  10 Stck
Menge: 10,000 Stck

**2.10.140 WE 136117**
Im Winkel 12  26 Stck
Menge: 26,000 Stck

**2.10.150 WE 136130**
Fichtenstraße 1, 3, 5, 7, 9, 11, 13, 15, 17, 19, 21, 23, 25, 27, 29
  141 Stck
Menge: 141,000 Stck

**2.10.160 WE 136131**
Gartenstraße 30, 32  14 Stck
Menge: 14,000 Stck

**2.10.170 WE 136133**
Hebelstraße 9, 11  22 Stck
Menge: 22,000 Stck

**2.10.180 WE 136134**
Schillerstraße 4a, 4b, 4c, 4d, 6a, 6b, 6c, 6d, 8a, 8b, 8c, 8d,10a, 10b, 10c, 10d, 12a, 12b, 12c, 12d
  154 Stck
Menge: 154,000 Stck

**2.10.190 WE 136136**
Elsässer Straße 10  77 Stck
Menge: 77,000 Stck

**2.10.200 WE 136138**
Hauptstraße 7  24 Stck
Menge: 24,000 Stck

**2.10.210 WE 136139**
Hauptstraße 9  9 Stck
Menge: 9,000 Stck

**2.10.220 WE 136161**
Bahnweg 5  12 Stck
Menge: 12,000 Stck

#### 2.11 Position 11 - Waldshut-Tiengen

**2.11.10 WE 136025**
Bergstraße 5  32 Stck
Menge: 32,000 Stck

### 3 Austausch - Bedarfsposition-

#### 3.1 Austausch gemäß DIN 14676

**3.1.10 Austausch gemäß DIN 14676**
*** Bedarfsposition mit GB
Rauchmelderwechsel nach unvorhergesehenen Ereignissen (z. B. Beschädigung durch den Mieter)

1.  vorhandene Rauchmelder demontieren (inklusive fachgerechter Entsorgung der Geräte)

2..  Rauchmelder liefern und montieren
  Rauchmelder nach dem Streulichtprinzip, oder gleichwertig

Anforderungen gemäß Leistungsbeschreibung nach  DIN EN 14604, DIN 14675 und DIN 14676
Zum Leistungsumfang gehört die Montage an vorhandene Deckenkonstruktionen, Inbetriebnahme, insbesondere des Einsetzens der zu liefernden Lithiumbatterie und Funktionsüberprüfung.
Jedem Mieter ist eine Bedienungs- und Funktionsanleitung des eingebauten Rauchmelders auszuhändigen. Der durchgeführte Ausstausch ist durch den Mieter bzw. einer von Mieter beauftragten Person (z.B. der Nachbar) auf dem Arbeitsnachweis zu bestätigen.

3. Rauchmeldermontage dokumentieren

Für alle montierten Rauchmelder ist eine eindeutige Dokumentation zu erstellen.
Die Arbeiten sind auf einem Formblatt zu erfassen.

Digitale Fotos der montierten Rauchmelder sind vom AN anzufertigen und der AG auf einem Datenträger (DVD) zu übergeben.

Es ist der Preis für einen Rauchmelderwechsel anzugeben.

In diesen Preis sind alle sich ergebenden Nebenkosten mit einzurechnen.
Menge: 1,000 Stck

### 4 Bedarfspositionen

*Hinweis: Hinweis*
Bedarfspositionen

Ein Anspruch auf Vergütung besteht ausschließlich nur nach gesonderter Beauftragung in Textform durch die Auftraggeberin (AG) und einem zusammen mit der Rechnung eingereichten und von der AG bestätigten Leistungsnachweis.

Ein pauschaler Anspruch auf Abrechnung durch den Auftragnehmer (AN) besteht nicht!

- dienen der Beseitigung von Fehlern, die durch außerhalb
 liegende Einflüsse verursacht wurden.

#### 4.1 An und Abfahrtspauschale

**4.1.10 An und Abfahrtspauschale**
*** Pauschalposition
*** Bedarfsposition mit GB
Allgemeiner Hinweis:

Die An und Abfahrten bei der Montage der RWM und bei der Instandhaltung sind in den Einheitspreisen der jeweiligen Positionen zu berücksichtigen.
Menge: 1,000 psch

#### 4.2 Personalkosten/ Stundenverrechnungssätze / Zuschläge

**4.2.10 Obermonteur**
*** Bedarfsposition mit GB
Obermonteur Stundenverrechnungssatz
Arbeitszeit von 7.00 bis 15.00 Uhr

Zuschläge werden erteilt und sind hier vom Bieter auszufüllen:

 Nachtzuschlag in % (Montag bis Freitag, 20:00 bis 06:00 Uhr)
'....................................................'

  Samstagzuschlag in % (Samstag, 00:00 Uhr bis 24:00 Uhr)
'....................................................'

  Sonntagszuschlag in % (Sonntag, 00:00 Uhr bis 24:00 Uhr)
'....................................................'

  Feiertagszuschlag in % (Feiertag, 00:00 Uhr bis 24:00 Uhr)
'....................................................'
Menge: 1,000 Std

**4.2.20 Monteur**
*** Bedarfsposition mit GB
Monteur Stundenverrechnungssatz
Arbeitszeit von 7.00 bis 15.00 Uhr

Zuschläge werden erteilt und sind hier vom Bieter auszufüllen:

 Nachtzuschlag in % (Montag bis Freitag, 20:00 bis 06:00 Uhr)
'....................................................'

  Samstagzuschlag in % (Samstag, 00:00 Uhr bis 24:00 Uhr)
'....................................................'

  Sonntagszuschlag in % (Sonntag, 00:00 Uhr bis 24:00 Uhr)
'....................................................'

  Feiertagszuschlag in % (Feiertag, 00:00 Uhr bis 24:00 Uhr)
'....................................................'
Menge: 1,000 Std

**4.2.30 Helfer**
*** Bedarfsposition mit GB
Helfer Stundenverrechnungssatz
Arbeitszeit von 7.00 bis 15.00 Uhr

Zuschläge werden erteilt und sind hier vom Bieter auszufüllen:

 Nachtzuschlag in % (Montag bis Freitag, 20:00 bis 06:00 Uhr)
'....................................................'

  Samstagzuschlag in % (Samstag, 00:00 Uhr bis 24:00 Uhr)
'....................................................'

  Sonntagszuschlag in % (Sonntag, 00:00 Uhr bis 24:00 Uhr)
'....................................................'

  Feiertagszuschlag in % (Feiertag, 00:00 Uhr bis 24:00 Uhr)
'....................................................'
Menge: 1,000 Std
